# Ancoragem mecânica de expansão, fêmea, em laje de painéis alveolares de betão

- Propriedade do ficheiro: CYPE INGENIEROS, S.A.
- Formato: FIEBDC-3/2002
- Moeda: EUR
- Custos indirectos: 3.00 %
- IVA: 23.00 %

## H Remates e trabalhos auxiliares

### HA Ancoragens

#### HAH Sobre betão

**HAH016** Ud Ancoragem mecânica de expansão, fêmea, em laje de painéis alveolares de betão.
Ancoragem mecânica de expansão, fêmea, de aço galvanizado, HC M10x53 "INDEX", inserida em perfuração de 16 mm de diâmetro e 60 mm de profundidade, realizada através de furo com martelo percutor e broca, em laje de painéis alveolares de betão.
Critérios considerados na determinação do preço da unidade de obra: O preço não inclui o elemento de fixação.
Inclui: Implantação da posição da ancoragem. Execução da perfuração. Limpeza do pó resultante. Introdução da ancoragem. Pancadas na base do cone interior com a ferramenta de colocação. Limpeza dos restos sobrantes.
Critério de medição de projecto: Número de unidades previstas, segundo documentação gráfica de Projecto.
Critério de medição de obra: Medir-se-á o número de unidades realmente executadas segundo especificações de Projecto.

| Código | Un | Descrição | Rendimento | Preço | Importância |
|---|---|---|---|---|---|
| mt26ind160lc | Ud | Ancoragem mecânica de expansão, fêmea, de aço galvanizado, HC M10x53 "INDEX", de 16 mm de diâmetro e 53 mm de comprimento, composta por manga de expansão com cone interior, para fixação em lajes de painéis alveolares de betão. (material) | 1.000 | 1.60 | 1.60 |
| op00tal010 |  | Berbequim. | 1.000 | 0.00 | 0.00 |
| mo020 | h | Oficial de 1ª construção. (mão de obra) | 0.067 | 22.68 | 1.52 |
| mo112 | h | Operário especializado construção. (mão de obra) | 0.067 | 21.98 | 1.47 |
| % | % | Custos directos complementares | 2 % | 4.59 | 0.09 |
|  |  | Custos directos |  |  | 4.68 |
