# Ancoragem mecânica de expansão, fêmea, sobre elemento de betão

- Propriedade do ficheiro: CYPE INGENIEROS, S.A.
- Formato: FIEBDC-3/2002
- Moeda: EUR
- Custos indirectos: 3.00 %
- IVA: 23.00 %

## E Estruturas

### EH Betão armado

#### EHW Ancoragens estruturais

**EHW021** Ud Ancoragem mecânica de expansão, fêmea, sobre elemento de betão.
Ancoragem mecânica de expansão, fêmea, de aço galvanizado, HE-HO M12x50 "INDEX", inserida em perfuração de 16 mm de diâmetro e 50 mm de profundidade, realizada através de furo com martelo percutor e broca, sobre elemento não fissurado, de betão de 20 N/mm² de resistência característica mínima e 50 N/mm² de resistência característica máxima.
Critérios considerados na determinação do preço da unidade de obra: O preço não inclui o elemento de fixação.
Inclui: Implantação da posição da ancoragem. Execução da perfuração. Limpeza do pó resultante. Introdução da ancoragem. Pancadas na base do cone interior com a ferramenta de colocação. Limpeza dos restos sobrantes.
Critério de medição de projecto: Número de unidades previstas, segundo documentação gráfica de Projecto.
Critério de medição de obra: Medir-se-á o número de unidades realmente executadas segundo especificações de Projecto.

| Código | Un | Descrição | Rendimento | Preço | Importância |
|---|---|---|---|---|---|
| mt26ind150ld | Ud | Ancoragem mecânica de expansão, fêmea, de aço galvanizado, HE-HO M12x50 "INDEX", de 16 mm de diâmetro e 50 mm de comprimento, composta por manga de expansão com cone interior, para fixação sobre elementos de betão, não fissurados. (material) | 1.000 | 0.95 | 0.95 |
| op00tal010 |  | Berbequim. | 1.000 | 0.00 | 0.00 |
| mo020 | h | Oficial de 1ª construção. (mão de obra) | 0.067 | 22.68 | 1.52 |
| mo112 | h | Operário especializado construção. (mão de obra) | 0.067 | 21.98 | 1.47 |
| % | % | Custos directos complementares | 2 % | 3.94 | 0.08 |
|  |  | Custos directos |  |  | 4.02 |
