# Ancoragem mecânica de expansão, macho, tipo cunha, em betão

- Propriedade do ficheiro: CYPE INGENIEROS, S.A.
- Formato: FIEBDC-3/2002
- Moeda: EUR
- Custos indirectos: 3.00 %
- IVA: 23.00 %

## H Remates e trabalhos auxiliares

### HA Ancoragens

#### HAH Sobre betão

**HAH012** Ud Ancoragem mecânica de expansão, macho, tipo cunha, em betão.
Ancoragem mecânica de expansão, tipo cunha, de aço galvanizado, AN-CU 6x70 "INDEX", inserida em perfuração de 6 mm de diâmetro e 45 mm de profundidade, realizada através de furo com martelo percutor e broca, em betão.
Inclui: Implantação da posição da ancoragem. Execução da perfuração. Limpeza do pó resultante. Introdução da ancoragem. Pancada na base da cunha com o martelo. Limpeza dos restos sobrantes.
Critério de medição de projecto: Número de unidades previstas, segundo documentação gráfica de Projecto.
Critério de medição de obra: Medir-se-á o número de unidades realmente executadas segundo especificações de Projecto.

| Código | Un | Descrição | Rendimento | Preço | Importância |
|---|---|---|---|---|---|
| mt26ind170h | Ud | Ancoragem mecânica de expansão, tipo cunha, de aço galvanizado, AN-CU 6x70 "INDEX", de 6 mm de diâmetro e 70 mm de comprimento, para fixação sobre elementos de betão. (material) | 1.000 | 0.45 | 0.45 |
| op00tal010 |  | Berbequim. | 1.000 | 0.00 | 0.00 |
| mo020 | h | Oficial de 1ª construção. (mão de obra) | 0.030 | 22.68 | 0.68 |
| mo112 | h | Operário especializado construção. (mão de obra) | 0.030 | 21.98 | 0.66 |
| % | % | Custos directos complementares | 2 % | 1.79 | 0.04 |
|  |  | Custos directos |  |  | 1.83 |
