# Ancoragem mecânica de expansão, fêmea, em laje de painéis alveolares de betão

- Propriedade do ficheiro: CYPE INGENIEROS, S.A.
- Formato: FIEBDC-3/2002
- Moeda: EUR
- Custos indirectos: 3.00 %
- IVA: 23.00 %

## H Remates e trabalhos auxiliares

### HA Ancoragens

#### HAH Sobre betão

**HAH016** Ud Ancoragem mecânica de expansão, fêmea, em laje de painéis alveolares de betão.
Ancoragem mecânica de expansão, fêmea, de aço galvanizado, HE-HC M8x25 "INDEX", inserida em perfuração de 10 mm de diâmetro e 28 mm de profundidade, realizada através de furo com martelo percutor e broca, em laje de painéis alveolares de betão.
Critérios considerados na determinação do preço da unidade de obra: O preço não inclui o elemento de fixação.
Inclui: Implantação da posição da ancoragem. Execução da perfuração. Limpeza do pó resultante. Introdução da ancoragem. Pancadas na base do cone interior com a ferramenta de colocação. Limpeza dos restos sobrantes.
Critério de medição de projecto: Número de unidades previstas, segundo documentação gráfica de Projecto.
Critério de medição de obra: Medir-se-á o número de unidades realmente executadas segundo especificações de Projecto.

| Código | Un | Descrição | Rendimento | Preço | Importância |
|---|---|---|---|---|---|
| mt26ind152d | Ud | Ancoragem mecânica de expansão, fêmea, de aço galvanizado, HE-HC M8x25 "INDEX", de 10 mm de diâmetro e 25 mm de comprimento, composta por manga de expansão com cone interior, para fixação sobre elementos de betão, não fissurados ou sobre lajes de painéis alveolares de betão. (material) | 1.000 | 0.31 | 0.31 |
| op00tal010 |  | Berbequim. | 1.000 | 0.00 | 0.00 |
| mo020 | h | Oficial de 1ª construção. (mão de obra) | 0.054 | 22.68 | 1.22 |
| mo112 | h | Operário especializado construção. (mão de obra) | 0.054 | 21.98 | 1.19 |
| % | % | Custos directos complementares | 2 % | 2.72 | 0.05 |
|  |  | Custos directos |  |  | 2.77 |
