# Ancoragem química em betão

- Propriedade do ficheiro: CYPE INGENIEROS, S.A.
- Formato: FIEBDC-3/2002
- Moeda: EUR
- Custos indirectos: 3.00 %
- IVA: 23.00 %

## H Remates e trabalhos auxiliares

### HA Ancoragens

#### HAH Sobre betão

**HAH020** Ud Ancoragem química em betão.
Ancoragem química "INDEX", formado por resina de viniléster de cor cinzento, MO-V, aplicada através de injecção, e inserção posterior de elemento de fixação de aço galvanizado qualidade 5.8, EQ-AC M8/110, para fixação de elemento não estrutural a suporte de betão endurecido.
Inclui: Implantação da posição da ancoragem. Execução da perfuração. Limpeza do pó resultante. Preparação do cartucho. Injecção da resina. Aplicação do par de aperto com chave dinamométrica. Limpeza dos restos sobrantes.
Critério de medição de projecto: Número de unidades previstas, segundo documentação gráfica de Projecto.
Critério de medição de obra: Medir-se-á o número de unidades realmente executadas segundo especificações de Projecto.

| Código | Un | Descrição | Rendimento | Preço | Importância |
|---|---|---|---|---|---|
| mt26ind221c | Ud | Cartucho, de dois componentes, à base de resina de viniléster de cor cinzento, MO-V "INDEX", de 300 ml, com cânula misturadora. (material) | 0.014 | 19.50 | 0.27 |
| mt26ind250ha | Ud | Elemento de fixação composto por varão roscado de aço galvanizado qualidade 5.8, segundo EN ISO 898-1, com marca de colocação, EQ-AC M8/110 "INDEX", de 8 mm de diâmetro e 110 mm de comprimento, porca e anilha. (material) | 1.000 | 0.91 | 0.91 |
| op00tal010 |  | Berbequim. | 1.000 | 0.00 | 0.00 |
| mo113 | h | Operário não qualificado construção. (mão de obra) | 0.080 | 21.45 | 1.72 |
| % | % | Custos directos complementares | 2 % | 2.90 | 0.06 |
|  |  | Custos directos |  |  | 2.96 |
