# Ancoragem mecânica de expansão, fêmea, sobre elemento de betão

- Propriedade do ficheiro: CYPE Ingenieros S.A.
- Formato: FIEBDC-3/2016
- Programa: Gerador de preços para construção civil. CYPE Ingenieros, S.A.
- Data: 28/03/2024
- Moeda: EUR
- Custos indirectos: 3 %
- IVA: 23 %

## E Estruturas

### EH Betão armado

#### EHW Ancoragens estruturais

**EHW021** Ud Ancoragem mecânica de expansão, fêmea, sobre elemento de betão.
Ancoragem mecânica de expansão, fêmea, de aço inoxidável A4, HE-A4 M6x25 "INDEX", inserida em perfuração de 8 mm de diâmetro e 27 mm de profundidade, realizada através de furo com martelo percutor e broca, sobre elemento não fissurado, de betão de 20 N/mm² de resistência característica mínima e 50 N/mm² de resistência característica máxima.
Critérios considerados na determinação do preço da unidade de obra: O preço não inclui o elemento de fixação.
Inclui: Implantação da posição da ancoragem. Execução da perfuração. Limpeza do pó resultante. Introdução da ancoragem. Pancadas na base do cone interior com a ferramenta de colocação. Limpeza dos restos sobrantes.
Critério de medição de projecto: Número de unidades previstas, segundo documentação gráfica de Projecto.
Critério de medição de obra: Medir-se-á o número de unidades realmente executadas segundo especificações de Projecto.

| Código | Un | Descrição | Rendimento | Preço | Importância |
|---|---|---|---|---|---|
| mt26ind155ga | Ud | Ancoragem mecânica de expansão, fêmea, de aço inoxidável A4, HE-A4 M6x25 "INDEX", de 8 mm de diâmetro e 25 mm de comprimento, composta por manga de expansão com cone interior, para fixação sobre elementos de betão, não fissurados. (material) | 1 | 1.11 | 1.110 |
| mo020 | h | Oficial de 1ª construção. (mão de obra) | 0.049 | 22.68 | 1.111 |
| mo112 | h | Operário especializado construção. (mão de obra) | 0.049 | 21.98 | 1.077 |
| % | % | Custos directos complementares | 2 % | 3.298 | 0.066 |
|  |  | Custos directos |  |  | 3.364 |

Resíduos:
- colocação: mt26ind155ga; factor de resíduo 0.0175

## Recursos

**mt26ind155ga** Ud Ancoragem mecânica de expansão
Dados técnicos: Custo energético 2.898 MJ; Emissão de CO2 0.190 kg; Código LER 17 04 05; Massa do elemento 0.01 kg; Volume 0.000005 m3
Resíduos:
- embalagem: re170203 Plástico. (componente de resíduo); rendimento 0.025 kg; Código LER 17 02 03; Massa do elemento 1 kg; Volume 0.001667 m3
