# Ancoragem mecânica de expansão, macho, tipo cunha, em betão

- Propriedade do ficheiro: CYPE Ingenieros S.A.
- Formato: FIEBDC-3/2016
- Programa: Gerador de preços para construção civil. CYPE Ingenieros, S.A.
- Data: 28/03/2024
- Moeda: EUR
- Custos indirectos: 3 %
- IVA: 23 %

## H Remates e trabalhos auxiliares

### HA Ancoragens

#### HAH Sobre betão

**HAH012** Ud Ancoragem mecânica de expansão, macho, tipo cunha, em betão.
Ancoragem mecânica de expansão, tipo cunha, de aço galvanizado, AN-CU 6x40 "INDEX", inserida em perfuração de 6 mm de diâmetro e 45 mm de profundidade, realizada através de furo com martelo percutor e broca, em betão.
Inclui: Implantação da posição da ancoragem. Execução da perfuração. Limpeza do pó resultante. Introdução da ancoragem. Pancada na base da cunha com o martelo. Limpeza dos restos sobrantes.
Critério de medição de projecto: Número de unidades previstas, segundo documentação gráfica de Projecto.
Critério de medição de obra: Medir-se-á o número de unidades realmente executadas segundo especificações de Projecto.

| Código | Un | Descrição | Rendimento | Preço | Importância |
|---|---|---|---|---|---|
| mt26ind170g | Ud | Ancoragem mecânica de expansão, tipo cunha, de aço galvanizado, AN-CU 6x40 "INDEX", de 6 mm de diâmetro e 40 mm de comprimento, para fixação sobre elementos de betão. (material) | 1 | 0.29 | 0.290 |
| mo020 | h | Oficial de 1ª construção. (mão de obra) | 0.03 | 22.68 | 0.680 |
| mo112 | h | Operário especializado construção. (mão de obra) | 0.03 | 21.98 | 0.659 |
| % | % | Custos directos complementares | 2 % | 1.629 | 0.033 |
|  |  | Custos directos |  |  | 1.662 |

Resíduos:
- colocação: mt26ind170g; factor de resíduo 0.0187778

## Recursos

**mt26ind170g** Ud Ancoragem mecânica de expansão
Dados técnicos: Custo energético 2.648 MJ; Emissão de CO2 0.143 kg; Código LER 17 04 05; Massa do elemento 0.009 kg; Volume 0.000004 m3
Resíduos:
- embalagem: re170203 Plástico. (componente de resíduo); rendimento 0.025 kg; Código LER 17 02 03; Massa do elemento 1 kg; Volume 0.001667 m3
